# Flotex (GAEB Internet)
Leistungsbeschreibung (GAEB 90, DA81)
Vergabenummer: 1
Währung: EUR

## Flotex
Datum: 22.04.24

### Bereich 1 Flotex colour

**1.1 Flotex colour**
Textiler Bodenbelag in Flocktechnik DIN EN 1307,

Einstufung DIN EN ISO 10874 Klasse 33 (gewerblicher
Bereich, starke Beanspruchung),

antistatisch, Aufladungsspannung im Begehversuch gemäß
ISO 6356 max. 2 kV,

Trittschallverbesserungsmaß DIN EN ISO 10140-3  21
dB,

geeignet für Stuhlrollen DIN EN 12529 Typ H und für
Fußbodenheizung,

Brandverhaltensklasse DIN EN 13501-1  BFL-s1,

Gesamtdicke  4,3 mm,

Oberseite feinfaserig, druckgemustert,

Rückseitenausrüstung mit wasserundurchlässigem
Vinylrücken,

Nutzschicht Polyamid,

auf vollflächig gespachtelten Untergrund,

In allen Bereichen - insbesondere jedoch in Fluren -
mit späterer Benutzung von Transportwagen, Rollstühlen
etc. ist grundsätzlich darauf zu achten, dass die
Verlegung in Längsrichtung der Hauptverkehrswege
erfolgt.

vollflächig kleben, Bahnenbreite 200 cm,

Ausführung gemäß Zeichnung und Einzelbeschreibung,

Wegen Farbkonzept  Dessin
.......,Designnummer des Belages eintragen
und wegen Beleuchtungskonzept Lichtreflexionswert
.......,LR-WERT des Belages eintragen

Belag, Hersteller/Typ
 'Forbo Flotex Colour' oder gleichwertig,

Belag, Hersteller/Typ

'......................................................
'
vom Bieter einzutragen,
Klebstoff, Hersteller/Typ
'geeigneter Dispersionsklebstoff nach
Herstellerangabe',
Klebstoff, Hersteller/Typ
'...............'
vom Bieter einzutragen.

Abrechnungseinheit: m²

**1.2 Flotex Advanced mit Next Rücken**
Textiler Bodenbelag in Flocktechnik DIN EN 1307,

Einstufung DIN EN ISO 10874 Klasse 33 (gewerblicher
Bereich, starke Beanspruchung),

antistatisch, Aufladungsspannung im Begehversuch gemäß
ISO 6356 max. 2 kV,

Trittschallverbesserungsmaß DIN EN ISO 10140-3  20
dB,

geeignet für Stuhlrollen DIN EN 12529 Typ H und für
Fußbodenheizung,

Brandverhaltensklasse DIN EN 13501-1  BFL-s1,

Gesamtdicke  3,9 mm,

Oberseite feinfaserig, druckgemustert,

Rückseitenausrüstung mit wasserundurchlässigem
Vinylrücken,

Nutzschicht Polyamid,

Lose auf vollflächig gespachtelten Untergrund verlegen,
Bahnenbreite 200 cm,
Lose auf fest- und ebenliegenden Bodenbelägen verlegen,
Bahnenbreite 200 cm,
mittels Nahtband wird der Bodenbelag im Nahtbereich
rückseitig fixiert,

In allen Bereichen - insbesondere jedoch in Fluren -
mit späterer Benutzung von Transportwagen, Rollstühlen
etc. ist grundsätzlich darauf zu achten, dass die
Verlegung in Längsrichtung der Hauptverkehrswege
erfolgt.

vollflächig kleben, Bahnenbreite 200 cm,

Ausführung gemäß Zeichnung und Einzelbeschreibung,

Wegen Farbkonzept  Dessin
.......,Designnummer des Belages eintragen
und wegen Beleuchtungskonzept Lichtreflexionswert
.......,LR-WERT des Belages eintragen

Belag, Hersteller/Typ
 'Forbo Flotex Colour' oder gleichwertig,

Belag, Hersteller/Typ

'......................................................
'
vom Bieter einzutragen,
Klebstoff, Hersteller/Typ
'geeigneter Dispersionsklebstoff nach
Herstellerangabe',
Klebstoff, Hersteller/Typ
'...............'
vom Bieter einzutragen.

Abrechnungseinheit: m²

### Bereich 3 Flotex vision

**3.1 Flotex Vision**
Textiler Bodenbelag in Flocktechnik DIN EN 1307,

Einstufung DIN EN ISO 10874 Klasse 33 (gewerblicher
Bereich, starke Beanspruchung),

antistatisch, Aufladungsspannung im Begehversuch gemäß
ISO 6356 max. 2 kV,

Trittschallverbesserungsmaß DIN EN ISO 10140-3  20
dB,

geeignet für Stuhlrollen DIN EN 12529 Typ H und für
Fußbodenheizung,

Brandverhaltensklasse DIN EN 13501-1  BFL-s1,

Gesamtdicke  4,3 mm,

Oberseite feinfaserig, druckgemustert,

Rückseitenausrüstung mit wasserundurchlässigem
Vinylrücken,

Nutzschicht Polyamid,

auf vollflächig gespachtelten Untergrund mit Rapport,

In allen Bereichen - insbesondere jedoch in Fluren -
mit späterer Benutzung von Transportwagen, Rollstühlen
etc. ist grundsätzlich darauf zu achten, dass die
Verlegung in Längsrichtung der Hauptverkehrswege
erfolgt.

vollflächig kleben, Bahnenbreite 200 cm,

Ausführung gemäß Zeichnung und Einzelbeschreibung,

Wegen Farbkonzept  Dessin
.......,Designnummer des Belages eintragen
und wegen Beleuchtungskonzept Lichtreflexionswert
.......,LR-WERT des Belages eintragen

Belag, Hersteller/Typ
 'Forbo Flotex Vision' oder gleichwertig,

Belag, Hersteller/Typ

'......................................................
'
vom Bieter einzutragen,
Klebstoff, Hersteller/Typ
'geeigneter Dispersionsklebstoff nach
Herstellerangabe',
Klebstoff, Hersteller/Typ
'...............'
vom Bieter einzutragen.

Abrechnungseinheit: m²

### Bereich 4 Flotex Memories

**4.1 Flotex Memories**
Bodenbelag aus Flockvelours mit wasserundurchlässigem
Vinylrücken gem. EN 1307,
Funktionelle Anforderungen an den textilen Bodenbelag
antistatisch, elektrostatische Grenzaufladung
ISO 6356 < 2kV,
Trittschallverbesserungsmaß EN-ISO 717-2  ca. 20 dB
geeignet für Stuhlrollen EN 985,
geeignet für Fußbodenheizung,

Brandverhalten EN 13501-1 Bfl-s1,

Farbton nach Standardkollektion,
auf vollflächig gespachtelten Untergrund kleben,

In allen Bereichen - insbesondere jedoch in Fluren -
mit späterer Benutzung von Transportwagen, Rollstühlen
etc. ist grundsätzlich darauf zu achten, dass die
Verlegung in Längsrichtung der Hauptverkehrswege
erfolgt.

Erzeugnis des Belages Forbo Flotex Sottsass,
Farbe .....
oder gleichwertiger Art,

Erzeugnis des Belages

.......................................................
vom Bieter einzutragen

Erzeugnis/Typ des Klebstoffes

.......................................................
vom Bieter einzutragen.

### Bereich 5 Flotex Fliesen / Planken

**5.1 Flotex Fliesen**
Textiler Bodenbelag in Flocktechnik DIN EN 1307,
Einstufung DIN EN ISO 10874 Klasse 33 (gewerblicher
Bereich, starke Beanspruchung),
antistatisch, Aufladungsspannung im Begehversuch gemäß
ISO 6356 max. 2 kV,
Trittschallverbesserungsmaß DIN EN ISO 10140-3  19
dB,
geeignet für Stuhlrollen DIN EN 12529 Typ H und für
Fußbodenheizung,
Brandverhaltensklasse DIN EN 13501-1  BFL-s1,
Gesamtdicke  5,0 mm,
Oberseite feinfaserig, druckgemustert,
Rückseitenausrüstung mit wasserundurchlässigem
Vinylrücken,
Nutzschicht Polyamid,
auf vollflächig gespachtelten Untergrund haftfixieren,
in Platten, Plattenformat in cm x cm: 50 x 50;

Ausführung gemäß Zeichnung und Einzelbeschreibung,

Wegen Farbkonzept  Dessin
.......,Designnummer des Belages eintragen
und wegen Beleuchtungskonzept Lichtreflexionswert
.......,LR-WERT des Belages eintragen

Belag, Hersteller/Typ
 'Forbo Flotex Tiles' oder gleichwertig,

Belag, Hersteller/Typ

'......................................................
'
vom Bieter einzutragen,
Klebstoff, Hersteller/Typ
'geeignete Dispersionsfixierung nach Herstellerangabe',
Klebstoff, Hersteller/Typ
'...............'
vom Bieter einzutragen.

Abrechnungseinheit: m²

**5.2 Flotex AcousticPlus Fliesen**
Textiler Bodenbelag in Flocktechnik DIN EN 1307,
Einstufung DIN EN ISO 10874 Klasse 33 (gewerblicher
Bereich, starke Beanspruchung),
antistatisch, Aufladungsspannung im Begehversuch gemäß
ISO 6356 max. 2 kV,
Trittschallverbesserungsmaß DIN EN ISO 10140-3  22
dB,
geeignet für Stuhlrollen DIN EN 12529 Typ H und für
Fußbodenheizung,
Brandverhaltensklasse DIN EN 13501-1  BFL-s1,
Gesamtdicke  5,9 mm,
Oberseite feinfaserig, druckgemustert,
Rückseitenausrüstung mit wasserundurchlässigem
Vinylrücken,
Nutzschicht Polyamid,

auf vollflächig gespachtelten Untergrund haftfixieren,
in Platten, Plattenformat in cm x cm: 50 x 50;

Ausführung gemäß Zeichnung und Einzelbeschreibung,
Wegen Farbkonzept  Dessin
.......,Designnummer des Belages eintragen
und wegen Beleuchtungskonzept Lichtreflexionswert
.......,LR-WERT des Belages eintragen

Belag, Hersteller/Typ
 'Forbo Flotex AcousticPlus Tiles' oder gleichwertig,

Belag, Hersteller/Typ

'......................................................
'
vom Bieter einzutragen,
Klebstoff, Hersteller/Typ
'geeignete Dispersionsfixierung nach Herstellerangabe',
Klebstoff, Hersteller/Typ
'...............'
vom Bieter einzutragen.

Abrechnungseinheit: m²

**5.3 Flotex geprägte Fliesen**
Textiler Bodenbelag in Flocktechnik DIN EN 1307,
Einstufung DIN EN ISO 10874 Klasse 33 (gewerblicher
Bereich, starke Beanspruchung),
antistatisch, Aufladungsspannung im Begehversuch gemäß
ISO 6356 max. 2 kV,
Trittschallverbesserungsmaß DIN EN ISO 10140-3  19
dB,
geeignet für Stuhlrollen DIN EN 12529 Typ H und für
Fußbodenheizung,
Brandverhaltensklasse DIN EN 13501-1  BFL-s1,
Gesamtdicke  5,0 mm,
Oberseite feinfaserig, druckgemustert,
geprägt,
Rückseitenausrüstung mit wasserundurchlässigem
Vinylrücken,
Nutzschicht Polyamid,

auf vollflächig gespachtelten Untergrund haftfixieren,
in Platten, Plattenformat in cm x cm: 50 x 50;

Ausführung gemäß Zeichnung und Einzelbeschreibung,

Wegen Farbkonzept  Dessin
.......,Designnummer des Belages eintragen
und wegen Beleuchtungskonzept Lichtreflexionswert
.......,LR-WERT des Belages eintragen

Belag, Hersteller/Typ
 'Forbo Flotex Organic' oder gleichwertig,
 'Forbo Flotex Glass' oder gleichwertig,

Belag, Hersteller/Typ

'......................................................
'
vom Bieter einzutragen,
Klebstoff, Hersteller/Typ
'geeignete Dispersionsfixierung nach Herstellerangabe',
Klebstoff, Hersteller/Typ
'...............'
vom Bieter einzutragen.

Abrechnungseinheit: m²

**5.4 Flotex Planken**
Textiler Bodenbelag in Flocktechnik DIN EN 1307,
Einstufung DIN EN ISO 10874 Klasse 33 (gewerblicher
Bereich, starke Beanspruchung),
antistatisch, Aufladungsspannung im Begehversuch gemäß
ISO 6356 max. 2 kV,
Trittschallverbesserungsmaß DIN EN ISO 10140-3  19
dB,
geeignet für Stuhlrollen DIN EN 12529 Typ H und für
Fußbodenheizung,
Brandverhaltensklasse DIN EN 13501-1  BFL-s1,
Gesamtdicke  5,0 mm,
Oberseite feinfaserig, druckgemustert,
Rückseitenausrüstung mit wasserundurchlässigem
Vinylrücken,
Nutzschicht Polyamid,

auf vollflächig gespachtelten Untergrund haftfixieren,
in Platten, Plattenformat in cm x cm: 100 x 25;

Ausführung gemäß Zeichnung und Einzelbeschreibung,
Wegen Farbkonzept  Dessin
.......,Designnummer des Belages eintragen
und wegen Beleuchtungskonzept Lichtreflexionswert
.......,LR-WERT des Belages eintragen

Belag, Hersteller/Typ
 'Forbo Flotex Planks' oder gleichwertig,

Belag, Hersteller/Typ

'......................................................
'
vom Bieter einzutragen,
Klebstoff, Hersteller/Typ
'geeignete Dispersionsfixierung nach Herstellerangabe',
Klebstoff, Hersteller/Typ
'...............'
vom Bieter einzutragen.

Abrechnungseinheit: m²

USt %: 19,00
